# OGS- Erweiterung Grundschule Mataréstr.
Angebotsaufforderung (GAEB DA XML 3.2, DA83)
Projekt: 1157
Währung: EUR
Auftraggeber: Stadt Aachen Gebäudemanagement E26, Lagerhausstr. 20, 52058 Aachen; DV-Nummer: 1157
Erstellt mit: SJ AVA/ GXML Toolbox V3.2 R20131205, SJ AVA, 11.03.2026

## Vorbemerkungen ZTV
Zusätzliche Technische Vertragsbedingungen für Bauleistungen (ZTV)

VOB
Maßgebend für die Ausführung und Abrechnung der Leistung  ist die VOB Teil C: Allgemeine Technische Vertragsbedingungen für Bauleistungen (ATV).

Richtlinien, Normen, Gütenachweise
Die Verarbeitungsrichtlinien der jeweiligen Hersteller sowie die Richtlinien der entsprechenden Gütegemeinschaften sind zu beachten.
Der Auftragnehmer hat dem Auftraggeber den Nachweis der Überwachung (Güteüberwachung) der zuliefernden Stoffe und Bauteile entsprechend den betreffenden DIN- Normen zu erbringen, ebenso evtl. erforderliche Übereinstimmungserklärungen.

Soweit in der Leistungsbeschreibung auf Technische Spezifikationen, z.B. nationale Normen, mit denen Europäische Normen umgesetzt werden, europäische technische Zulassungen, gemeinsame technische Spezifikationen, internationale Normen, Bezug genommen wird, werden auch ohne den ausdrücklichen Zusatz „oder gleichwertig" immer gleichwertige Technische Spezifikationen in Bezug genommen.

Örtliche Gegebenheiten
Es wird dringend empfohlen vor Abgabe des Angebotes die örtlichen Gegebenheiten zu erkunden. Mehrforderungen, die aus Unkenntnis der örtlichen Gegebenheiten resultieren, werden nicht anerkannt.

Das nahezu ebene Baugelände (Gefälle ca. 50cm im Baufeld) liegt an der Zeppelinstraße, zwischen Turnhalle und Haus Nr. 19 und kann von dieser aus angefahren werden.

Baubeschreibung Erweiterungsbau OGS
Direkt angrenzend an die bestehende Turnhalle soll ein 2- geschossiger Erweiterungsbau für die "Offene Ganztagsschule" (OGS) errichtet werden. Es werden dort im EG die Schulmensa, Küchenbereich und WC- Bereiche, im OG zwei OGS- Räume, Räume für das OGS- Personal sowie WC- Bereiche angeordnet.
Das Gebäude grenzt straßenseitig an die Zeppelinstraße, rückseitig an den Schulhof. Der Schulbetrieb läuft während der Baumaßnahmen weiter, es müssen keine Ersatzräume/ Provisorien geschaffen werden.
Das Gebäude hat eine Abmessung von ca. 23x 21,50m im EG und ca. 23x 16,50 im OG. Das OG springt auf der Schulhofseite gegenüber dem EG zurück, sodaß eine Dachterrasse entsteht.

ERD- UND ROHBAUARBEITEN
Mit der vorliegenden Ausschreibung werden alle Arbeiten zur Herstellung der Bodenplatte  ausgeschrieben.Die aufgehenden Bauteile der Geschosse werden bauseits als Holzkonstruktion ausgeführt.
Die wesentlichen Arbeiten werden i. F. in Kurzform beschrieben:

Erdarbeiten
Zur Erstellung der Baugrube werden die flächig auf dem Baufeld vorhandenen Aufschüttungen bis zum gewachsenen, tragfähigen Boden ausgebaut. Ca. 2/3 des Aushubmaterials werden örtlich gelagert und nach Herstellung der umlaufenden Wasserschürzen/ Streifenfundamente unter Zugabe eines Mischbinders wieder unterhalb der Bodenplatte eingebaut.

Erdungsanlagen, Grundleitungen
Es werden Erdungsanlagen, Grundleitungen, provisorische Entwässerungsleitungen der Bestandsgebäude, Drainageleitungen sowie ein Fettabscheider eingebaut.

Stahlbetonarbeiten
Es wird eine Bodenplatte aus 30cm WU- Beton errichtet,ca. 440m².
Als umlaufende "Wasserschürze" werden Streifenfundamente bis zum tragfähigen Boden geführt. Oberhalb der Bodenplatte wird ein ca. 50cm hoher StB- Sockel errichtet, auf den die bauseitige Holzkonstruktion aufgesetzt wird.

Arbeiten am Bestand
Es müssen 6 Fensteröffnungen mit Mauerwerk verschlossen werden. Das auskragenden StB- Dach der Turnhalle wird zurückgebaut. Die Außenwände der Turnhalle werden zur Attika aufgemauert.

Die Allgemeinen Sicherheitsvorschriften sind zu beachten.
Die Baumaßnahme wird durch einen Sicherheits- und Gesundheitsschutzkoordinator (SiGeKo) betreut. Den Hinweisen des SiGeKo ist Folge zu leisten. Durch ihn angefragte Unterlagen sind lückenlos zu erbringen.

Planungsunterlagen
Grundlage des Angebotes ist das Leistungsverzeichnis und die unten aufgeführten Planungsunterlagen (Vorabzüge, nicht zur Ausführung freigegeben).
Die Unterlagen werden dem AN digital zur Verfügung gestellt.

Pläne GEBÄUDEPLANUNG

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
Pläne FACHPLANUNG

Tragwerksplanung:
TWP-5-SP-GR-001_01_F-Schalplan Gründung (Stand 18.12.25)
TWP-5-BP-GR-001_01_F-Bewehrungsplan Gründung; Frostschürzen (Stand 03.02.26)
TWP-5-BP-GR-002_01_F-Bewehrungsplan Gründung, Bodenplatte (Stand 03.02.26)
TWP-5-BP-GR-003_01_F-Bewehrungsplan Stb.- Sockel (Stand 03.02.26)
Vorbereitung der Vergabe/ Angaben Tragwerksplanung:
20230227_LPH6_Zuarbeit zur Ausschreibung

Elektro:
Erdungsanlage A_2338_FE-01 Arbeitsstand 2025-12-09

Grundleitungen/ Sanitär:
Grundleitungen 23-254_AP_G_EG_2025-11-19
Fettabscheider 23-254_AP_G02_Schnitt Fettabscheider_2025-09-19

## 005 Erd- und Rohbauarbeiten
Datum: 19.02.2026

### Los 01 BAUSTELLENEINRICHTUNG

*Hinweis: ERD- UND ROHBAUARBEITEN*
Mit der vorliegenden Ausschreibung werden alle Arbeiten zur Herstellung der Bodenplatte ausgeschrieben,
dies sind i.W. Erdarbeiten mit Baugrundverbesserung, Erdungsanlagen und Grundleitungen inkl. Fettabscheider,
StB- Arbeiten der Bodenplatte inkl. Gründung und StB- Sockel sowie Rückbau- und Ergänzungsarbeiten an der bestehenden Turnhalle.
Die aufgehenden Bauteile der Geschosse werden bauseits als Holzkonstruktion ausgeführt.

Folgende Termine sind einzuhalten:

Beginn der Arbeiten Anfang der Sommerferien NRW
KW 30/2026

Fertigstellung StB- Sockel für Aufmaß Holzbau
bis Anfang Oktober KW 41/2026

*Hinweis: Baustelleneinrichtung bauseits*
Es werden bauseits ein Baustromverteiler sowie ein Bauwasseranschluss eingerichtet und zur Mitbenutzung beigestellt.
Außerdem werden bauseits Schutzzäune sowie ein WC- Container und ein Besprechungscontainer aufgestellt.

*Hinweis: Baumbestand*
Entlang der Zeppelinstraße befinden sich geschützte Straßenbäume in der Nähe des Baufeldes. Diese sind bei allen Tätigkeiten (z.B. Entladen, Kranarbeiten, Rangierarbeiten, etc.) vor mechanischen Schäden zu schützen.

**01.001 Baustelle einrichten, vorhalten**
Baustelle für sämtliche, in der Leistungsbeschreibung aufgeführten Leistungen einrichten und Baustelleneinrichtung während der gesamten Ausführungszeit vorhalten,
wie z.B. Lager- und Arbeitsplätze, Pausenplätze, Geräte, Werk- und Hebezeuge, Schutz- und Sicherheitsmaßnahmen, etc.. Es ist bauseits kein Kran vorhanden, dieser ist durch den AN zu stellen.
Falls öffentliche Verkehrsflächen mitgenutzt werden müssen, hat der AN rechtzeitig die dafür erforderlichen Leistungen, Abstimmungen, Genehmigungen, Beschilderung, etc. zu erbringen.
Menge: 1,000 psch
DIN 276-1 2008-12: 391
Leistungsbereiche: 016

**01.002 Baustelle räumen**
Baustelle nach Fertigstellung der aufgeführten Leistungen räumen, Wiederherstellung des ursprünglichen Zustandes.
Menge: 1,000 psch
DIN 276-1 2008-12: 391
Leistungsbereiche: 013

**01.003 Schutzzaun aufstellen**
Schutzzaun, versetzbar, auf unbefestigtem waagerechtem Untergrund, aus Einzelelementen mit verzinktem Stahlrohrrahmen und Vergitterung, mit Verbindungsschellen,
Zaunoberkante über Oberfläche Gelände 2 m,
aufstellen, Grundvorhaltezeit 4 Wo.
Menge: 100,000 m
DIN 276-1 2008-12: 391
Leistungsbereiche: 000

**01.004 Schutzzaun vorhalten**
Schutzzaun über die Grundvorhaltezeit von 4 Wo hinaus während der gesamten Bauzeit vorhalten,
den Folgegewerken zur Mitbenutzung überlassen.
Menge: 6000,000 mWo
DIN 276-1 2008-12: 391
Leistungsbereiche: 000

**01.005 Schutzzaun räumen**
Schutzzaun nach Beendigung aller Baumaßnahmen räumen.
Menge: 100,000 m
DIN 276-1 2008-12: 391
Leistungsbereiche: 000

**01.006 Behelfsmäßiges Tor Metallgitter B 4m H 2m aufstellen**
Behelfsmäßiges Tor, abschließbar, mit Feststeller, aus Metallgitter, vorgefertigt, im Schutzzaun,
Breite 4 m, Höhe 2 m,
aufstellen, Grundvorhaltezeit 4 Wo.
Menge: 1,000 St
DIN 276-1 2008-12: 391
Leistungsbereiche: 000

**01.007 Behelfsmäßiges Tor vorhalten**
Behelfsmäßiges Tor über die Grundvorhaltezeit von 4 Wo hinaus während der gesamten Bauzeit vorhalten,
den Folgegewerken zur Mitbenutzung überlassen.
Menge: 60,000 Wo
DIN 276-1 2008-12: 391
Leistungsbereiche: 000

**01.008 Behelfsmäßiges Tor räumen**
Behelfsmäßiges Tor nach Beendigung aller Baumaßnahmen räumen.
Menge: 1,000 St
DIN 276-1 2008-12: 391
Leistungsbereiche: 000

**01.009 Stammschutz Baum herstellen**
Stammschutz durch 40 mm dicken Bohlenmantel einschl. Polsterung gegen den Baum,
Stammumfang in 1 m Höhe gemessen über 1 bis 1,5 m, Abstand vom Stamm mind. 10 cm,
Höhe mind. 2 m, herstellen
Menge: 2,000 St
DIN 276-1 2008-12: 391
Leistungsbereiche: 000

**01.010 Stammschutz Baum vorhalten**
Stammschutz über die Grundvorhaltezeit von 4 Wo hinaus während der gesamten Bauzeit vorhalten,
den Folgegewerken zur Mitbenutzung überlassen.
Menge: 120,000 StWo
DIN 276-1 2008-12: 391
Leistungsbereiche: 000

**01.011 Stammschutz Baum räumen**
Stammschutz nach Beendigung aller Baumaßnahmen räumen.
Menge: 2,000 St
DIN 276-1 2008-12: 391
Leistungsbereiche: 000

**01.012 Chemo- Toilette Handwaschbecken aufstellen**
Chemotoilette mit Handwaschbecken, ohne Kanalanschluß, aufstellen,
Grundvorhaltezeit 4 Wo, einschließlich wöchentlicher Reinigung und Verbrauchsmaterial.
Menge: 1,000 St
DIN 276-1 2008-12: 391
Leistungsbereiche: 000

**01.013 Chemo- Toilette vorhalten**
Chemotoilette über die Grundvorhaltezeit von 4 Wo hinaus während der gesamten Bauzeit vorhalten,
den Folgegewerken zur Mitbenutzung überlassen,
einschließlich wöchentlicher Reinigung und Verbrauchsmaterial.
Menge: 16,000 Wo
DIN 276-1 2008-12: 391
Leistungsbereiche: 000

**01.014 Chemo- Toilette räumen**
Chemotoilette nach Beendigung aller Baumaßnahmen räumen.
Menge: 1,000 St
DIN 276-1 2008-12: 391
Leistungsbereiche: 000

### Los 02 RÜCKBAU AUSSENANLAGEN

**02.001 Toranlage 3-tlg. ausbauen, entsorgen**
3-teilige Toranlage aus Stabgitterzaunelementen, Höhe ca. 2,00m, verzinkt, bestehend aus einer Drehtür und einem 2- flügeligem Tor, Gesamtbreite ca. 6m, inkl. 3 Pfosten, 1 Abstrebung und Fundamenten, ausbauen und entsorgen.

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Menge: 1,000 St
DIN 276-1 2008-12: 594
Leistungsbereiche: 003

**02.002 Stabgitterzaun ausbauen, entsorgen**
Stabgitterzaun, Höhe ca. 2,00m, verzinkt,
ausbauen (inkl. Betonfundamente) und entsorgen
Menge: 30,000 m

**02.003 Stabgitterzaun ausbauen, lagern**
Stabgitterzaun, Höhe ca. 2,00m, verzinkt,
ausbauen (inkl. Betonfundamente) und seitlich zum Wiedereinbau lagern
Menge: 4,000 m

**02.004 Fußballtor demontieren, montieren**
Fußballtor, Edelstahl, demontieren und an anderer Stelle auf dem Schulgelände wieder aufstellen, Standort nach örtlicher Abstimmung.

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Menge: 2,000 St
DIN 276-1 2008-12: 594
Leistungsbereiche: 003

**02.005 Doppel-Reckstange demontieren, lagern**
Demontage der Doppelreckstange, einschließlich Ausbau der Betonfundamente, seitlich zur Wiederverwendung lagern
Menge: 1,000 psch
DIN 276-1 2008-12: 594
Leistungsbereiche: 003

**02.006 Holzpodest + Einfassung demontieren, entsorgen**
Demontage und Entsorgung des Holzpodestes (Bäume bauseits bereits gefällt), Fläche ca. 25 m²,
Einfassung aus Rundhölzern ca. 30m aufnehmen und seitlich zur Wiederverwendung lagern,
Seilnetz/ Nest mit 3 Holzpfosten aufnehmen und seitlich zur Wiederverwendung lagern,
einschl. Ausbau des Fallschutzes aus Hackschnitzeln/ Rindenmulch,
Gesamtfläche ca. 70m²

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Menge: 1,000 psch
DIN 276-1 2008-12: 594
Leistungsbereiche: 003

**02.007 Balancier- Anlage demontieren, lagern**
Demontage der Balancieranlage, bestehend aus 13 Holzpfosten, Höhe ca. 1m, mit dazwischen gehängten Balancierelementen und Seilen, einschließlich Ausbau der Betonfundamente, seitlich zur Wiederverwendung lagern, Anfertigen einer Aufbauskizze und Beschriften der Einzelteile zum späteren Wiederaufbau
Menge: 1,000 psch
DIN 276-1 2008-12: 594
Leistungsbereiche: 003

**02.008 Betonpflaster aufnehmen, entsorgen**
Vorhandenes Betonpflaster im Ellbogenverband inkl. Bettung und Tragschicht aufnehmen und ordnungsgemäß entsorgen.
Menge: 21,000 m2

**02.009 Asphaltfläche Schulhof aufbrechen**
Aufbruch der Asphaltfläche des Schulhofes
inkl. Tragschicht aus Schotter,
Deckschicht ca. 5-10cm,
Gesamtaufbau ca. 15- 25cm,
anfallende Stoffe laden, transportieren,
Entsorgung wird gesondert vergütet.
Menge: 400,000 m2
DIN 276 2018-12: 394
Leistungsbereiche: 920

**02.010 Asphalt schneiden bis 25cm**
Asphaltfläche des Schulhofes schneiden,
mit Fugenschneidegerät,
inkl. Tragschicht aus Schotter,
Deckschicht ca. 5-10cm,
Gesamtaufbau ca. 15- 25cm
Menge: 200,000 m
DIN 276 2018-12: 394
Leistungsbereiche: 920

**02.011 Bitu. Bef. entsorgen bis PAK 25mg/ kg, VWKlasse A**
Bitumenhaltige Befestigungen der Vorpositionen inkl. der anhaftenden Tragschichten auf einer zugelassenen Deponie entsorgen bzw. wiederverwerten,
der Nachweis der Entsorgung/ Wiederverwertung ist durch den AN zu erbringen,
Abfallschlüssel nach AVV (Abfallverzeichnis-Verordnung) 170302 Bitumengemische,
Verwertungsklasse A, RuVA-StB 01, Fassung 2005,
PAK- Gehalt < 25mg/ kg,
Abrechnung nach Wiegescheinen
Menge: 100,000 t
DIN 276 2018-12: 394
Leistungsbereiche: 920

**02.012 Pechh. Bef. entsorgen PAK > 25-1000mg/ kg, VWKlasse B**
Pech-/ Teerhaltige Befestigungen der Vorpositionen inkl. der anhaftenden Tragschichten auf einer zugelassenen Deponie entsorgen bzw. wiederverwerten,
der Nachweis der Entsorgung/ Wiederverwertung ist durch den AN zu erbringen,
Abfallschlüssel nach AVV (Abfallverzeichnis-Verordnung) 170302 Bitumengemische,
Verwertungsklasse B, RuVA-StB 01, Fassung 2005,
PAK- Gehalt > 25-1000 mg/ kg,
Abrechnung nach Wiegescheinen
Menge: 100,000 t
DIN 276 2018-12: 394
Leistungsbereiche: 920

**02.013 Kantensteine ausbauen, entsorgen**
Kantensteine der Einfassung der Asphaltfläche ausbauen und entsorgen.
Menge: 40,000 m

**02.014 Gummikantensteine ausbauen, entsorgen**
Kantensteine mit Gummikante der Einfassungvon Spielflächen ausbauen und entsorgen.
Menge: 22,000 m

### Los 03 ERDARBEITEN

*Hinweis: Baugrund*
Es liegt ein Geotechnischer Bericht des Büros Kramm Ingenieure vom 11.04.2025 vor.
Das Baugelände ist leicht geneigt, Höhenunterschied über die Diagonale des geplanten Gebäude (Ecke Achse 1/A zu Ecke Achse 8/D) ca. 1m.
Die vorhandene Asphaltfläche wird vorab baueits entfernt.
Zur Erstellung der Baugrube werden die flächig auf dem Baufeld vorhandenen Aufschüttungen bis zum gewachsenen, tragfähigen Boden ausgebaut. Ca. 2/3 des Aushubmaterials werden örtlich gelagert und nach Herstellung der umlaufenden Wasserschürzen/ Streifenfundamente unter Zugabe eines Mischbinders wieder unterhalb der Bodenplatte eingebaut.

**03.001 Oberboden abtragen, seitlich lagern**
Oberboden, profilgerecht abtragen und seitlich in Mieten lagern,
zur späteren bauseitigen Wiederverwendung,
Abtragshöhe über 10 bis 20 cm,
Mengenermittlung nach Aufmaß an der Entnahmestelle.
Menge: 325,000 m2
DIN 276 2018-12: 300
DIN 276-1 2008-12: 321
Leistungsbereiche: 002

**03.002 Probennahme und chemische Analytik**
Baubegleitende Bodenanalytik mit Probennahme durch Baggerschurf zur Beginn der Arbeiten, einschließlich Laborkosten für die Deklarationsanalyse.
Menge: 2,000 St
DIN 276 2018-12: 300
DIN 276-1 2008-12: 321
Leistungsbereiche: 002

**03.003 Wurzelstock ziehen, entsorgen**
Wurzelstock der bauseits bereits gefällten Bäume im Zuge der Aushubarbeiten ziehen, gesamtes Wurzelmaterial entsorgen,
Größe der Bäume vor Fällung
Stammumfang 90 bis 240cm,
Kronendurchmesser ca. 10 bis 15m
Menge: 9,000 St
DIN 276 2018-12: 300
DIN 276-1 2008-12: 321
Leistungsbereiche: 002

**03.004 Kopfloch zur Erkundung**
Kopfloch zur Erkundung der Bestandsfundamente herstellen,
Abmessung ca. 1,00x1,00m, Tiefe ca. 2,50m
Menge: 3,000 St
DIN 276 2018-12: 300
DIN 276-1 2008-12: 321
Leistungsbereiche: 002

**03.005 Aushub Baugrube abtragen,seitlich zwischenlagern**
Aushub für Baugrube profilgerecht abtragen,
seitlich zwischenlagern,
zum späteren Wiedereinbau,
als Zwischenlager dient die angrenzende asphaltierte Schulhoffläche, diese ist nach Wiedereinbau des Materials zu reinigen und in den ursprünglichen Zustand zu versetzen,
Aushubtiefe bis ca. 2,00 m ab GOK,
mit geböschten Wänden 45°,
Ausbau des Aufschutts/ der angefüllten Böden der "Schicht 1" bis zum gewachsenen Boden der "Schicht 2" des Geotechnischen Berichts,
Bodengruppen nach DIN 18196: A [SU, SŪ, TL, SW, SI]
Bodenklasse nach DIN 18300: 3 und 4,
Lehme mit mineralischen Fremdanteilen aus Bauschuttresten,
Kiese mit mineralischen Fremdanteile aus Ziegel-, Asche- und
Betonresten (mit geschätzt teils ≤ 10 %, teils auch mit > 10 % Anteilmengen) in mitteldichter Lagerung,
Mengenermittlung nach Aufmaß an der Entnahmestelle.
Menge: 450,000 m3
DIN 276 2018-12: 311
Leistungsbereiche: 002

**03.006 Aushub Baugrube abtragen, entsorgen**
Aushub für Baugrube profilgerecht abtragen, laden, transportieren, entsorgen,
Aushubtiefe bis ca. 2,00 m ab GOK,
mit geböschten Wänden 45°,
Ausbau des Aufschutts/ der angefüllten Böden der "Schicht 1" bis zum gewachsenen Boden der "Schicht 2" des Geotechnischen Berichts,
Bodengruppen nach DIN 18196: A [SU, SŪ, TL, SW, SI]
Bodenklasse nach DIN 18300: 3 und 4,
Lehme mit mineralischen Fremdanteilen aus Bauschuttresten,
Kiese mit mineralischen Fremdanteile aus Ziegel-, Asche- und
Betonresten (mit geschätzt teils ≤ 10 %, teils auch mit > 10 % Anteilmengen) in mitteldichter Lagerung,
Annahme Zuordnungsklasse LAGA Z0,
zusätzliche Entsorgungskosten der Auffüllung werden gem. aktueller Deklarationsanalyse gesondert vergütet,
Mengenermittlung nach Aufmaß an der Entnahmestelle.
Menge: 275,000 m3
DIN 276 2018-12: 311
Leistungsbereiche: 002

**03.007 Zulage Aushub Baugrube Abschnitte L 3m**
Zulage für den abschnittsweisen Aushub der Baugrube
für das Herstellen der StB-Wasserschürze in Achse 1, Abschnitt A-C (parallel Turnhallenwand) in mehreren Arbeitsabschnitten von je max. 3m Länge,
Gesamtlänge ca. 15m
Menge: 1,000 psch
DIN 276-1 2008-12: 331
Leistungsbereiche: 013

**03.008 Sicherung der Böschungen**
Sicherung der Böschungen gegen Erosion durch Oberflächenwasser.
Menge: 1,000 psch
DIN 276 2018-12: 300
DIN 276-1 2008-12: 321
Leistungsbereiche: 002

**03.009 Fundamentgraben T 30-50cm B 40cm**
Aushub für Fundamentgraben, ab Baugrubensohle, profilgerecht abtragen, laden, transportieren, entsorgen,
Aushubtiefe ca. 30- 50cm ab Baugrubensohle,
Aushubbreite ca. 40 cm,
für Einbindung der unbewehrten Wasserschürze in das gewachsene Erdreich,
Bodengruppen nach DIN 18196: TA, TM, TL, SŪ,
Bodenklasse nach DIN 18300: 4 und 5 (aufgrund der örtlich möglichen Steinanteile (Felsstücke) < 30 Gew.-% und der teils festenKonsistenz),
Mengenermittlung nach Aufmaß an der Entnahmestelle.
Menge: 13,000 m3
DIN 276 2018-12: 311
Leistungsbereiche: 002

**03.010 Zulage Fundamentgraben Abschnitte L 1m**
Zulage für das Herstellen von Aushub für Fundamentgraben,
Aushubtiefe ca. 30- 50cm ab Baugrubensohle,
Aushubbreite ca. 40 cm,
für die Ausführung in Achse 1, Abschnitt C-D (parallel Geräteraum) in mehreren Arbeitsabschnitten von je max. 1m Länge,
im Pilgerschrittverfahren nach DIN 4123,
Gesamtlänge ca. 5m, in 4 Takten
Menge: 1,000 psch
DIN 276-1 2008-12: 331
Leistungsbereiche: 013

**03.011 Fundamentgraben T 1,25m B 1,5m**
Aushub für Fundamentgraben, ab Baugrubensohle, profilgerecht abtragen, laden, transportieren, entsorgen,
Aushubtiefe bis 1,25m ab Baugrubensohle,
senkrechte Wände ohne Verbau,
Aushubbreite ca. 1,50m,
im Bereich der Tieferführung der Wasserschürze Bereich Fettabscheider Achse A,
Bodengruppen nach DIN 18196: TA, TM, TL, SŪ,
Bodenklasse nach DIN 18300: 4 und 5 (aufgrund der örtlich möglichen Steinanteile (Felsstücke) < 30 Gew.-% und der teils festenKonsistenz),
Mengenermittlung nach Aufmaß an der Entnahmestelle.
Menge: 33,000 m3
DIN 276 2018-12: 311
Leistungsbereiche: 002

**03.012 Kalk- Zement- Mischbinder**
Kalk- Zement- Mischbinder,
50% Kalk, 50% Zement,
Auftragsmenge 3%,
zur Bodenverbesserung bei Wiedereinbau der angefüllten Böden
liefern
Menge: 27,000 t
DIN 276 2018-12: 321
Leistungsbereiche: 002

**03.013 Wiederverfüllung Aushubmaterial aufbereitet**
Seitlich gelagerten Baugrubenaushub profilgerecht einbauen und verdichten, in Baugruben und Arbeitsräumen,
nach Herstellung der umlaufenden Wasserschürzen,
mit 3% Kalk- Zement- Mischbinder vermischt, eingefräst, lagenweise auf Dpr ≥ 100% verdichtet wieder einbauen,
Schichtstärken gem. dem geneigten Gelände von ca. 10 cm bis ca.1,20m,
Lieferung Mischbinder in gesonderter Position
Menge: 450,000 m3
DIN 276 2018-12: 321
Leistungsbereiche: 002

**03.014 Zulage Entsorgung Auffüllung Boden- Bauschutt- Gemisch Z1.1**
Zulage zu vorstehenden Positionen Aushub für die
fachgerechte Entsorgung des Auffüllungsmaterials,
Zuordnungsklasse LAGA (2004) Z1.1,
Fremdanteile > 10%, Boden- Bauschutt- Gemisch,
Abrechnung nach Wiegeschein
Menge: 125,000 t
DIN 276-1 2008-12: 300
Leistungsbereiche: 002

**03.015 Zulage Entsorgung Auffüllung Boden- Bauschutt- Gemisch Z1.2**
Zulage zu vorstehenden Positionen Aushub für die
fachgerechte Entsorgung des Auffüllungsmaterials,
Zuordnungsklasse LAGA (2004) Z1.2,
Fremdanteile > 10%, Boden- Bauschutt- Gemisch,
Abrechnung nach Wiegeschein
Menge: 125,000 t
DIN 276-1 2008-12: 300
Leistungsbereiche: 002

**03.016 Zulage Entsorgung Auffüllung Boden- Bauschutt- Gemisch Z 2**
Zulage zu vorstehenden Positionen Aushub für die
fachgerechte Entsorgung des Auffüllungsmaterials,
Zuordnungsklasse LAGA (2004) Z 2,
Fremdanteile > 10%, Boden- Bauschutt- Gemisch,
Abrechnung nach Wiegeschein
Menge: 125,000 t
DIN 276-1 2008-12: 300
Leistungsbereiche: 002

**03.017 Zulage Entsorgung Auffüllung Boden- Bauschutt- Gemisch DK 0**
Zulage zu vorstehenden Positionen Aushub für die
fachgerechte Entsorgung des Auffüllungsmaterials,
Deponieklasse DK 0,
Fremdanteile > 10%, Boden- Bauschutt- Gemisch,
Abrechnung nach Wiegeschein
Menge: 125,000 t
DIN 276-1 2008-12: 300
Leistungsbereiche: 002

### Los 04 DRAINAGE

*Hinweis: Drainage*
Im Anschlussbereich an die Bestandsfundamente der Turnhalle soll zusätzlich zu den geplanten Klemmfugenbändern eine Drainageleitung verlegt werden, um einen Stauwasseranstieg in der Fuge zwischen beiden Gebäuden sicher zu vermeiden.
Es handelt sich daher nicht um eine klassische Drainageanlage, sondern um eine "Drainage light", um ggf. anfallendes Wasser abführen zu können.

**04.001 Rohrgraben T 30-50cm B 30-50cm**
Aushub für Rohrgaben Drainage, ab Baugrubensohle, profilgerecht abtragen, laden, transportieren, entsorgen,
Aushubtiefe ca. 30- 50cm ab Baugrubensohle,
Aushubbreite ca. 30-50 cm,
Aushub in Schaumglasschotter d= 30cm und wiederverfüllter Baugrube,
Mengenermittlung nach Aufmaß an der Entnahmestelle.
Menge: 8,000 m3
DIN 276 2018-12: 311
Leistungsbereiche: 002

**04.002 Stangendrainrohr DN 125**
Stangendränrohre,
als Kunststoff- Vollsickerohr,
PVC-U DIN 1187, DN 125,
mit einseitig aufgesteckter Muffe,
inkl. Verbindungsmuffen,
mit Ummantelung aus Kokos,
liefern und höhen- und fluchtgerecht
unterhalb der Bodenplatte im Rohrgraben verlegen,Mindestgefälle 0,5 %.
Menge: 50,000 m
DIN 276 2018-12: 313
Leistungsbereiche: 002

**04.003 Stangendrainrohr DN 125 ungeschlitzt**
Stangendränrohre,
ungeschlitzt,
PVC-U DIN 1187, DN 125,
mit einseitig aufgesteckter Muffe,
inkl. Verbindungsmuffen,
liefern und höhen- und fluchtgerecht
im Arbeitsraum als Auslaufrohr ins freie Gelände verlegen,
als  verlegen,Mindestgefälle 0,5 %.
Menge: 8,000 m
DIN 276 2018-12: 313
Leistungsbereiche: 002

**04.004 Abzweig 45° DN 125**
Abzweig 45° DN 125 aus PVC-U
liefern und fachgerecht einbauen.
Menge: 1,000 St
DIN 276 2018-12: 313
Leistungsbereiche: 002

**04.005 Winkelstück 90° DN 125**
Winkelstück/ Bogen 90° DN 125 aus PVC-U
liefern und fachgerecht einbauen.
Menge: 2,000 St
DIN 276 2018-12: 313
Leistungsbereiche: 002

**04.006 Winkelstück 45° DN 125**
Winkelstück/ Bogen 45° DN 125 aus PVC-U
liefern und fachgerecht einbauen.
Menge: 2,000 St
DIN 276 2018-12: 313
Leistungsbereiche: 002

**04.007 Verschlußstopfen DN 125**
Verschlußstopfen DN 125 aus PVC-U
liefern und fachgerecht einbauen.
Menge: 2,000 St
DIN 276 2018-12: 313
Leistungsbereiche: 002

**04.008 Siebstopfen DN 125**
Siebstopfen DN 125 aus PVC-U
als Kleintierschutz am offenen Auslaufende
liefern und fachgerecht einbauen.
Menge: 1,000 St
DIN 276 2018-12: 313
Leistungsbereiche: 002

**04.009 Mauerkragen für DN125**
Mauerkragen für DN 125 zur druckwasserdichten Durchführung der Drainageleitung durch die Stb- Wasserschürze
liefern und einbauen.
Menge: 1,000 Stck

**04.010 Sickerpackung Sand 2/8**
Sand 2/8, als Bettung/ Sickerpackung um die
Dränleitung in Verbindung mit dem Filtervlies
liefern und einbauen.
Menge: 5,000 m3
DIN 276 2018-12: 313
Leistungsbereiche: 002

**04.011 Filtervlies, Rollenbreite 1,25m**
Filtervlies, Rollenbreite 1,25 m, als filterstabile
Trennschicht zwischen der Sickerschicht
um die Dränleitung, Abwicklung ca. 1m,
und dem anstehendem Boden bzw. dem
Verfüllmaterial allseitig mit ausreichender Überlappung
(mind. 10 cm) liefern und verlegen,
Geotextilrobustheitsklasse: 2
Menge: 65,000 m2
DIN 276 2018-12: 313
Leistungsbereiche: 002

### Los 05 ERDUNGSANLAGEN

*Hinweis: Vorbedingungen*
Vorbedingungen

Grundlage für die Ausführung der Anlagen sind
die Ausführungszeichnungen der Architekten
und Fachplaner. Hiervon abweichende Änderungen und Sonderwünsche bedürfen in jedem Falle der Genehmigung der Fachbauleitung.

Alle Ausführungszeichnungen sind vor Verwendung
auf maßliche, rechnerische und technische Richtigkeit zu prüfen. Unklarheiten oder Bedenken
gegen bestimmte technische Maßnahmen sind vor der Ausführung dem Planer bzw. der Bauleitung vorzutragen.

Der Auftragnehmer erstellt die Montage- und
Konstruktionszeichnungen unter Berücksichtigung der baulichen Gegebenheiten und nach vorherige Absprache mit der Bauleitung. Sie sind der Bauleitung vor der Ausführung zur Genehmigung vorzulegen.

Die im Leistungsverzeichnis aufgeführten
Materialien und Geräte sind, wenn nicht ausdrücklich darauf hingewiesen wird, in verzinkter Ausführung zu liefern und betriebsfertig montieren.

Das benötigte Klein- und Befestigungsmaterial ist im Einheitspreis der jeweiligen Position mit einzukalkulieren.

Die Ausführungsarbeiten sind durch einen beim Netzbetreiber eingetragenen Elektrofachbetrieb oder durch eine Blitzschutzfachkraft einer Blitzschutzfirma auszuführen. Unter Aufsicht einer Elektro- und Blitzschutzfachkraft kann die Installation auch durch eine Baufachkraft erfolgen.
Die Fachkraft ist Fachbauleiter im Sinne der einschlägigen Bauordnung. Die Namen des Fachbauleiters und seines Stellvertreters sind der vom Bauherrn beauftragten Bauleitung mit der Auftragsbestätigung schriftlich bekanntzugeben.

Der Auftragnehmer verpflichtet sich, gemäß dem Baufortschritt, den Anforderungen der Bauleitung entsprechend, die erforderlichen Arbeitskräfte einzusetzen. Bei Verzögerung des Baufort- schrittes wird der Auftragnehmer voll haftbar gemacht.

Wartungs- und Bestandsunterlagen (WBU)

Der Auftragnehmer hat die vollständigen WBU über seine gesamten Leistungsumfang zu erstellen und vor der Abnahme dem AG in 3facher Ausfertigung, in Ordnern DIN A4 zu liefern.
Alle Bestand- und Revisionspläne sind ebenfalls im PDF- Format auf CAD zu erstellen und zusätzlich im DXF- Format auf Datenträger ebenfalls in 3-facher Ausfertigung zu übergeben.

Sämtliche WBU sind so zu erstellen und zu kennzeichnen, daß sie die betreffende Anlage bzw. das betreffende Anlagenteil
unverwechselbar und umfassend bezeichnen und darstellen.

Bestandteile der WBU sind:

a) ANLAGENZEICHNUNGEN, die den letztgültigen
  Ausführungsstand in räumlicher und
  funktioneller Hinsicht darstellen.
  (besondere Leistung nach VOB/ C

b) PROTOKOLLE der im Zusammenhang der
  Funktionsprüfungen durchgeführten Messungen.
  (keine besondere Leistung nach VOB/ C)

c) GERÄTE- UND ERSATZTEILLISTE, aus der die
  Bestelldaten und Bezugsquellen für sämtliche
  Verbrauchs- und Verschleißteile zu entnehmen
  sind.
  (keine besondere Leistung nach VOB/ C)

**05.001 Ringerder FL 30x3,5 V4A**
Ringerder
Maschengrösse < 10x10m,
Material:  V4A Werkstoff 1.4571
Abmessungen: FL 30 x 3,5 mm
Liefern und gemäß Ausführungsplanung unter die Sauberkeitsschicht oder im Erdreich unter
der Perimeterdämmung, erdfühlig einbauen, inkl. dem DIN zugelassenem Verbindungs- und Befestigungs- material.
Menge: 250,000 m

**05.002 Anschluß- und Verbindungsl. FL 30x3,5 V4A**
Anschluß- und Verbindungsleitung
zwischen dem Ringerder und dem Funktionspotenzialausgleichsleiter.
Material:  V4A Werkstoff 1.4571
Abmessungen: FL 30 x 3,5 mm
Einzellänge: ca. 1,5 m
beidseitig mit Anschlußklemme, liefern
und gemäß Ausführungsplanung mit dem
Ringerder bzw. dem Funktionspotenzialausgleichsleiter in der Bodenplatte
verbinden.

Der Einbau erfolgt in einzelnen Betonierabschnitten.
Menge: 7,000 Stck

**05.003 Dichtmanschette für Flach- oder Rundleiter**
Dichtmanschette für Durchführungen bei wasserdichten Fundamanetplatten/ Wänden
Druckwasserdichte Ausführung zum Aufschieben
auf Rund-/ Flachleiter mit NIRO-
Spannbändern.
Mit Druckwasserprüfung bis 1 bar,

liefern und gemäß Ausführungsplanung in die Sohlen einbauen, inkl. dem DIN zugelassenem Verbindungs- und Befestigungsmaterial.

Der Einbau der erfolgt in einzelnen Betonierabschnitten.
Menge: 20,000 Stck

**05.004 Druckwasserdichte Wanddurchführung V4A**
Druckwasserdichte Wanddurchführung für Weiße Wanne NIRO (V4A)
Wasserdichte Wanddurchführung, für Weiße Wanne, geeignet für die druckwasserdichte Durchführung von Wänden, z. B. zum Verbinden des Funktionspotenzialausgleichsleiter mit der Potentialausgleichschiene oder dem
Potentialausgleichsleiter im Fundament.
Werkstoff Platte: NIRO (V4A)
Werkstoff-Nr.: 1.4571 / 1.4404 / 1.4401
Werkstoff Achse: St/tZn
Wandstärke: 300-400 mm
Anschlussgewinde: M10 / 12
Kurzschlussstrom (AC 50Hz / DC): 4,1 kA
Normenbezug: DIN EN 62561-(1+5)
liefern und gemäß Ausführungsplanung
mit dem Ringerder bzw. dem
Funktionspotenzialausgleichsleiter
in der Bodenplatte verbinden.

Der Einbau erfolgt in einzelnen Betonierabschnitten.
Menge: 3,000 Stck

**05.005 Funktionspotentialausgleichsleiter FL 30x3,5 St/tZn**
Funktionspotenzialausgleichsleiter
in neuer Betonsohle unter der unteren Bewehrungslage einlegen, mit unterer und oberer
Bewehrungslage mit zugelassenem Verbindungsklemmen verbinden. (alle 2m)
Maschengrösse < 20x20m
Material:  St/tZn
Abmessungen: FL 30 x 3,5 mm
liefern und gemäß Ausführungsplanung in die Sohlen einbauen, inkl. dem DIN zugelassenem Verbindungs- und Befestigungsmaterial.

Der Einbau der Fundamenterder erfolgt in
einzelnen Betonierabschnitten.
Menge: 180,000 m

**05.006 Erder als Fundamenterder FL 30x3,5 V4A**
Erder als Fundamenterder
in neuer Betonsohle unter der unteren Bewehrungslage einlegen, mit unterer und oberer
Bewehrungslage mit zugelassenem Verbindungsklemmen verbinden. (alle 2m)
Material: V4A
Abmessungen: FL 30 x 3,5 mm
liefern und gemäß Ausführungsplanung in die Sohlen einbauen mit DIN zugelassenem Verbindungs- und Befestigungsmaterial zur Herstellung des vermaschten Erders.

Der Einbau der Fundamenterder erfolgt in
einzelnen Betonierabschnitten.
Menge: 10,000 m

**05.007 Anschluß- und Verbindungsl. Rd 10mm St/tZn**
Anschluß- und Verbindungsleitung
zwischen dem Fundamenterder im Beton
und dem inneren Potentialausgleich.
Material  :St/tZn Rd 10 mm
Einzellänge  :ca. 1,5 m
beidseitig mit Anschlußklemme liefern
und gemäß Ausführungsplanung mit dem
Fundamenterder in der Sohle bzw. den
Ableitungen in Beton und dem Erdungsfestpunkt (ca. 30 cm über OK Fertigfußboden) verbinden.

Der Einbau erfolgt in einzelnen Betonierabschnitten.
Menge: 3,000 Stck

**05.008 Leitungsverbinder St/tZn in Bodenplatte**
Leitungsverbinder für FL30x3,5
aus St/tZn inkl. Schraube, Korrusionsschutz,  Klein- und Zubehörteilen, liefern und montieren.
Menge: 18,000 Stk

**05.009 Leitungsverbinder V4A im Erdreich**
Leitungsverbinder für FL30x3,5
aus V4A inkl. VA-Schraube, Korrusionsschutz,  Klein- und Zubehörteilen, liefern und montieren.
Menge: 25,000 Stk

**05.010 Erdungsfestpunkt**
Erdungsfestpunkt
als Anschlussstelle für inneren Potentialausgleich mit M10/12 Anschlussgewinde.
Material: V4A
Anschlussachse: Rd 10, L ca. 195 mm
liefern, in die Schalung montieren und inkl. Anschlußklemme mit der Erdungsleitung verbinden.

Der Einbau erfolgt in einzelnen Betonierabschnitten.
Menge: 3,000 Stck

**05.011 Messtechische Überprüfung der Erdungsanlage**
Messtechische Überprüfung der
bestehenden Erdungsanlage an den Erdungspunkten
inkl. Protokollierung der Messergebnissse.
Menge: 2,000 Stck

**05.012 Tiefenerder V4A L= 9 m**
Tiefenerder aus V4A- Stahl
mit Schlagspitze, Tiefenerderklemme,
Klein- und Zubehörteile, liefern,
nach örtlicher Freigabe eintreiben und
anschließen, einschließlich Isolierung
der unterirdischen Anschlussstelle mit Korrosionsschutzbinde.

Material: V4A D= 20mm
Länge: 9 m
Menge: 1,000 Stck

**05.013 Messung**
Messung
und Kontrolle der gesamten Erdungsanlage mit Abgabe eines von der anerkannten Prüfstelle bestätigten Prüfprotokolls.
Menge: 1,000 psch

**05.014 Bestands- und Revisionszeichnungen**
Bestands- und Revisionszeichnungen
die als "Besondere Leistung" nach
VOB/ C gelten und den letzgültigen
Ausführungsstand in räumlicher und
funktioneller Hinsicht darstellen.

Ausführung und Umfang gemäß
Vorbedingungen.
Menge: 1,000 psch

### Los 06 GRUNDLEITUNGEN

**06.001 Rohrgraben mittlere Tiefe von 0,8 - 1,20 m B=0,6 m**
Rohrgraben Breite ca. 0,60 m mit einer mittleren Tiefe
von 0,8 - 1,20m für 1 Regenwasserleitung.
Menge: 55,000 lfdm

**06.002 Rohrgraben mittlere Tiefe von 0,8 - 1,20 m B=0,6m**
Rohrgraben Breite ca. 0,60 m mit einer mittleren Tiefe
von 0,8 - 1,20m für 1 Schmutzwasserleitung.
Menge: 70,000 lfdm

**06.003 Rohrgraben mittlere Tiefe von 0,8 - 1,20 m B=1,0**
Rohrgraben Breite ca. 0,60 m mit einer mittleren Tiefe
von 0,8 - 1,20 m für Fettabscheiderabsaugeleitung
Menge: 1,000 lfdm

**06.004 Rohrgraben mittlere Tiefe von 1,25 - 1,50 m B=1,2m**
Rohrgraben Breite ca. 1,2 m mit einer mittleren Tiefe
von 1,25 - 1,50 m für Regen- und Schmutzwasser
Menge: 20,000 lfdm

**06.005 Rohrgraben mittlere Tiefe von 1,25 - 1,50 m B=1,0m**
Rohrgraben Breite ca. 1,0 m mit einer mittleren Tiefe
von 1,25 - 1,50 m für Mischwasser
Menge: 20,000 lfdm

**06.006 Kiessand zur Auffüllung der Rohrgräben liefern,**
Kiessand zur Auffüllung der Rohrgräben liefern,
zur Aushubstelle transportieren und gemäß DIN
18300 einbringen und lagenweise verdichten.
Menge: 140,000 m3

**06.007 PVC-KG2000-Rohr DN 150**
Menge: 45,000 lfdm

**06.008 PVC-KG2000-Rohr DN 100**
Menge: 160,000 lfdm

**06.009 PVC-KG2000-Abzweig DN 150**
Menge: 5,000 Stck

**06.010 PVC-KG2000-Bogen DN 150**
Menge: 10,000 Stck

**06.011 PVC-KG2000-Doppelmuffen DN 150**
Menge: 10,000 Stck

**06.012 PVC-KG2000-Muffenstopfen DN 150**
Menge: 8,000 Stck

**06.013 PVC-KG2000-Abzweig DN 100**
Menge: 20,000 Stck

**06.014 PVC-KG2000-Bogen DN 100**
Menge: 75,000 Stck

**06.015 PVC-KG2000-Doppelmuffen DN 100**
Menge: 25,000 Stck

**06.016 PVC-KG2000-Muffenstopfen DN 100**
Menge: 20,000 Stck

**06.017 Mauerkragen für DN100**
Mauerkragen für DN 100
Menge: 19,000 Stck

**06.018 Mauerkragen für DN150**
Menge: 2,000 Stck

**06.019 Anschluss bauseitige Grundleitung DN 150**
Anschluß an den bauseitigen Grundleitungsstutzen
aus PVC-KG- oder Guß-Rohr bis DN 150.
Einzukalkulieren sind alle erforderlichen Form-
und Verbindungsstücke, sowie der erforderliche
Montageaufwand.
Menge: 5,000 Stck

**06.020 Anschluss an Entwässerungs-Rinne**
Anschluß an Entwässerungsrinne-Rinne mit PVC-KG-Rohr
bis DN 100.
Einzukalkulieren sind alle erforderlichen Form-
und Verbindungsstücke, sowie der erforderliche
Montageaufwand.
Menge: 4,000 Stck

**06.021 Revisionsschacht**
Revisionsschacht wie vor beschrieben

Ausführung: geruchs- und tagwasserdichte
  Abdeckung für Mischwasser

Abmessungen:
Durchmesser Schacht  : 1,0 m
Schachttiefe  : 1,0 m - 1,5 m
Anschlüsse  : 1 x DN100 Eingang
  1 x DN150 Ausgang
  1 x DN150 seitlich
Schachtabdeckung : Klasse D
Menge: 1,000 Stck

**06.022 Erstellung der Revisionsunterlagen**
Erstellung der Revisionsunterlagen auf Basis
der zur Verfügung gestellten Ausführungszeichnungen  bestehend aus:
1 x Grundleitungen 3-fach
1 x Schnitt Fettabscheider 3-fach
1 x Schnitt Probenahmeschacht

Die Werk-/Montagezeichnungen sowie die
Revisionsunterlagen sind für techische Anlagen gemäß
DIN EN 81-1 Anhang C zu erstellen.

Alle Unterlagen sind übersichtlich in Mappen
geordnet, mit Inhaltsverzeichnis und
Ordnerregister versehen, in dreifacher Ausführung
und Datenträger zu liefern. Der Aufbau ist mit
dem Auftraggeber abzustimmen.

Der Auftragnehmer hat folgende Unterlagen
aufzustellen und in der geforderten Form und
Menge zu liefern:

- Allgemeine Anlagenbeschreibung mit:
  * Ortsbestimmung, Garantiewerten
  * Betriebsdaten, Spezialmerkmalen
- revidierte Grundrisse/Schemata/Schnitte und
  Montagezeichnungen mit CAD-Programm erstellt,
  zusätzliche Lieferung der Zeichnungsdateien im
  dxf- oder dwg-Format auf beschriftetem
  Datenträger (CD-R)
- Anlagen- und Funktionsschemata
- Zulassungsbescheide
- Fachunternehmererklärungen
- Protokolle zu TÜV-Abnahmen
- technische Dokumentation der Einbauteile
- Anlagen- und Funktionsbeschreibungen mit
  Hinweisen für eine wirtschaftliche
  Betriebsweise sowie Erläuterungen der
  Störmeldungen
- Bedienungsanweisungen, abgestimmt auf die
  ausgeführten Anlagen
- Gerätebeschreibungen, abgestimmt auf die
  eingebauten Geräte und Teile
- detaillierte Wartungslisten
- Stück- und Ersatzteillisten mit Angabe der
  Hersteller
- Stromlauf- und Klemmenanschlusspläne,
  zusätzlich ein Satz dieser Pläne in
  einem Planfach im Schaltschrank (Heizraum)
  hinterlegt
- Zusammenstellung der wichtigsten technischen
  Daten
- vorgeschriebene behördliche Kontrollen und
  Überwachungen, in Art und Zeitfolge erläutert
- Kopien sämtlicher behördlicher
  Prüfbescheinigungen und Werkstatttests
- Protokolle über alle im Rahmen der
  Einregulierungsarbeiten durchgeführten
  Messungen mit Angabe der endgültigen
  Einstellwerte, auch für zusätzlich
  geforderte Messungen
- Protokolle über das ordnungsgemäße Aufheizen
  von Fußbodenheizflächen
- Protokolle über die Einweisung des Bedienungs-
  und Wartungspersonals (mit Datum, Uhrzeit und
  Unterschrift)
- schriftlicher Nachweis der Dichtheit und
  Funktionstüchtigkeit der Anlagen

Alle dem Verschleiss unterliegenden Anlagenteile sind
tabellarisch aufzuführen. Zu den
Ersatzteillisten gehören nicht nur komplette
Einheiten, sondern auch Einzelteile, die der
Hersteller nach Zweckmäßigkeit angibt.
Die Ersatzteilliste erhält für jedes Teil Angaben
zu:
- Fabrikat-/Typ-Nummer, Größe/Leistung und
  sonstige Bestelldaten.

Die Aufbereitung und Zusammenstellung der
Anlagendokumentation ist wie folgt
vorzunehmen:
- Dokumentation dreifach, jede Dokumentation in einem
Aktenordner geheftet.
- Rückenschildbeschriftung:
  * Bestandsunterlagen
  * Bauvorhaben
  * Straße
  * PLZ, Ort
  * HSL
- Deckblatt mit nachstehenden Angaben:
  * Bauvorhaben: "Projektname"
  * Gewerke: HSL
  * Bauherr: Name und komplette Anschrift,
  Kontaktdaten
  * Fachplanung: Firmenname und komplette
  Anschrift, Kontaktdaten
  * Auftragnehmer: Firmenname und komplette
  Anschrift, Kontaktdaten

Zusätzlich zu der schriftlichen Dokumentation ist
die vollständige Dokumentation einfach auf
beschriftetem Datenträger (CD-R) in den folgenden
Datei-Formaten zu übergeben:
- Anlagenbeschreibung, Bedienungs-/
  Wartungsanweisungen .doc oder .pdf
- Zeichnungen und Schemata .dwg oder .dxf und
  .pdf
- Prüfbescheinigungen .doc oder .pdf
- Abnahmebescheinigungen und Messprotokolle .doc
  oder .pdf

Die Erstellung und Übergabe der vorbeschriebenen
Unterlagen ist in den Einheitspreis dieser Position
einzukalkulieren.
Menge: 1,000 Stck

### Los 07 FETTABSCHEIDER

**07.001 Fettabscheider NS4**
Fettabscheider aus PE-HD zum Erdeinbau mit
Direktabsaugung DN65
- Behälter auftriebssicher bis 0,5 m unter Gelände
(Klasse A15 und B125) ohne bauseitige Betonarbeiten -
Behälter auftriebssicher bis Oberkante Gelände ohne
bauseitige Betonarbeiten (Klasse D400) - Strukturelle
Stabilität des Behälters mit Standsicherheitsnachweis
Gesamthöhe: 1594 mm
Maximaler Außendurchmesser: DM 1320 mm
Zu- und Ablauf DN 100 (Außendurchmesser: 110 mm) für
entsprechende Rohranschlüsse
Gesamtvolumen: 930 Liter
Fettspeichervolumen: 270 Liter
Schlammfangvolumen: 460 Liter
Leergewicht: 81 kg
Entsorgung über Absaugleitung DN 65 - Entsorgung über
Absaugleitung - Reinigung über Deckelöffnung

Nenngröße: NS4

Der Transport, das Abladen und Einbringen in die
Baugrube ist in die Position einzukalkulieren.
Der Fettabscheider ist nach Herstellervorschrift
einzusetzen.
Dazu zählen Erstellung des Tragfähigen Untergrunds,
sowie Erstellung des Bodenaufbaufs, sowie das
Verfüllen um den Fettabscheider nach
Herstellervorschrift.
Menge: 1,000 Stck

**07.002 Aufsatzsystem für Fettabscheider**
Aufsatzsystem Belastungsklasse B 125 gemäß DIN EN 124
bestehend aus:
Aufsatzstück aus PE-HD - Rahmen und Abdeckung aus
BEGU, geruchdicht verschlossen und zweifach
verschraubt - Adapterplatte aus Beton d 1000 mm x 150
mm
Zulauftiefe T = 935 - 1215 mm
Für die werkseitige Auftriebssicherheit darf das
Grundwasserniveau ein Maß von 300 mm unter GOK nicht
unterschreiten
Hinweis bei Grundwasser: Behälter auftriebssicher bis
zu einer Höhe von 1.650 mm (gemessen vom Boden des
Behälters) mit bauseitiger Betonplatte.
Gesamtgewicht: 249 kg
schwerstes Einzelteil: 161 kg
liefern und betriebsfertig auf gelante
Geländeoberkante ausgerichtet montieren.
Menge: 1,000 Stck

**07.003 Probenahmeschacht**
Probenahmeschacht
Probenahmeschacht 450 zum Einbau ins Erdreich Kl.
D400, DN 100 für waagerechte Rohrleitungen nach
Abscheideranlagen, für Einbautiefen T von 540 bis
1420mm, aus PE-HD, in runder Bauform, mit:
Grundkörper mit Muffendichtung (Werkstoff NBR) am
Zulauf und Rohrspitzende am Ablauf, je für
Anschlussrohre mit Außendurchmesser OD 110mm,
Zwischenstück 650mm hoch, zum bauseitigen Anpassen der
Einbautiefe (alle 45mm Schnittkerben), an Grundkörper
anrotiert.
Aufsatzstück mit Dichtung stufenlos höhenverstellbar,
als Übergang des Zwischenstückes bzw. zur Aufnahme der
Abdeckung,
Auftriebssicher bis OK Gelände,
Abdeckung geruchdicht, Kennmaß 450 / Klasse D400 mit
Aushebeschlüssel
Falls keine Lastverteilerplatte verbaut wird, gilt:
Belastungsklasse B Zulauftiefe T 440 - 1120 mm
Gefällesprung Zu- und Ablauf 153mm Zulauf und Ablauf
DN 100 Einbautiefe T variabel von 540 - 1420mm
Gewicht: 145 kg
schwerstes Einzelteil: 52 kg
Der Transport, das Abladen und Einbringen in die
Baugrube ist in die Position einzukalkulieren.
Der Probenahmeschacht ist nach Herstellervorschrift
einzusetzen.
Dazu zählen Erstellung des Tragfähigen Untergrunds,
sowie Erstellung des Bodenaufbaufs, sowie das
Verfüllen um den Probenahmeschacht nach
Herstellervorschrift.
Menge: 1,000 Stck

**07.004 Verlängerungsset für Probenahmeschacht**
Verlängerungsset für Probenahmeschacht
aus PE-HD
bestehend aus:
- Verlängerungsstück aus Polyethylen - Spannring zur
Verbindung - Dichtung für Spannring
zur Erweiterung der Einbautiefe des
Probenahmeschachtes um max. 650 mm
bauseitiges Anpassen der Einbautiefe kann durch kürzen
alle 45 mm erfolgen (Schnittkerben)
Gewicht: 12 kg
liefern und betriebsfertig auf gelante
Geländeoberkante ausgerichtet montieren.
Menge: 1,000 Stck

**07.005 Betriebstagebuch**
Betriebstagebuch für Fettabscheider - ausgelegt für 5
Jahre - enthalten sind Checklisten und Formblätter zur
Dokumentation der Eigenkontrolle, Wartung und
Entsorgung der Anlage gemäß DIN 4040-100 zur Übergabe
an den Betreiber
Menge: 1,000 Stck

**07.006 Generalinspektion**
Generalinspektion erdverbauter FA bis NG20, Neuanlage
vor Inbetriebnahme
Unsere Dienstleistung beinhaltet die Generalinspektion
und Dichtheitsprüfung sowie die Erstellung eines
Berichtes.
Menge: 1,000 Stck

**07.007 Einweisung/Inbetriebnahme Fettabscheider**
Einweisung/Inbetriebnahme Fettabscheider
Leistungsumfang:
-Einweisung Abscheider
-Hinweis auf die Wartungspflicht für den
 Betreiber
-Erläuterung der monatlichen Überprüfung durch den
 Betreiber
-Optional wird ein Wartungsvertrag dem
 Bauherren angeboten (Die regelmäßige Wartung
 ist Voraussetzung für die Gewährleistung und
 den Versicherungsschutz!)
-Anlage wird in einem betriebssicheren Zustand
 übergeben
Hausseitige Voraussetzungen:
-Ansprechpartner muss vor Ort sein
-Zugänglichkeit zur Anlage und Schaltgerät
-Generalinspektion sollte durchgeführt sein
-Einbau nach Einbauanleitung
-Waagrechte Aufstellung der Anlage auf einem
 tragfähigem Untergrund
-Montage aller erforderlichen Komponenten
-Anschluss der Zu-, Ablauf- und
 Entlüftungsleitung
-Installation der Entsorgungsleitung sowie des
-Wasseranschlusses an der Fülleinheit
-Schlauchanschluss in der Nähe des
 Fettabscheiders muss vorhanden sein
-Bei Varianten mit Pumpe sollte die Einweisung
 in Verbindung mit der Entsorgung stattfinden
 (Entsorger ist bereitzustellen)
-Bei Variante ohne Technik muss der Abscheider
 mit Wasser gefüllt sein
-Montage- und Bedienungsanleitung muss vor Ort
 vorhanden sein
-Inbetriebnahmepauschale beinhaltet ca. 1,5
 Montagestunden vor Ort.
Menge: 1,000 Stck

**07.008 Direktabsaugungsrohr DN65**
Direktabsaugungsrohr aus PE-HD DN 65 mit Storz-
Kupplung und Deckel, einschließlich max. 6 Bogen,
Verbinder, sowie Übergänge, Anschluss an
Fettabscheider liefern und komplett betriebsfertig
montieren.
Menge: 5,000 lfdm

**07.009 Aushub für vorgenannten Fettabscheideranlage**
Aushub für vorgenannten Fettabscheider und
Probenahmeschacht.
Die Maße für den Ausub sind wie folgt zu kalkulieren:
ca. 5,2 x 2,0 x 2,5 m (LxBxT)
Der Aushub zum späteren Wiederverfüllen ist zwischen
zu lagern und später zum Einbau des Fettabscheiders,
Probenahmeschacht und Technickschacht wieder zum
lagenweisen Verfüllen nach Herstellervorschrift
in die Grube einzubringen.
Der übrig gebliebene Aushub ist entsprechend
ordnungsgemäß abzutransportieren und zu entsorgen.
Ebenfalls einzukalkulieren ist die Gestellung,
Einbringung, Lieferung, Transport, Ausbau und
Abtransport des entsprechenden Verbaus.
Menge: 1,000 Stck

### Los 08 PROVISORISCHE ENTWÄSSERUNG BESTANDSDACH

**08.001 PVC-KG-Rohr DN 150**
Menge: 20,000 lfdm

**08.002 PVC-KG-Rohr DN 100**
Menge: 30,000 lfdm

**08.003 PVC-KG-Abzweig DN 150**
Menge: 2,000 Stck

**08.004 PVC-KG-Bogen DN 150**
Menge: 12,000 Stck

**08.005 PVC-KG-Doppelmuffen DN 150**
Menge: 5,000 Stck

**08.006 PVC-KG-Muffenstopfen DN 150**
Menge: 6,000 Stck

**08.007 PVC-KG-Abzweig DN 100**
Menge: 2,000 Stck

**08.008 PVC-KG-Bogen DN 100**
Menge: 20,000 Stck

**08.009 PVC-KG-Doppelmuffen DN 100**
Menge: 10,000 Stck

**08.010 PVC-KG-Muffenstopfen DN 100**
Menge: 20,000 Stck

**08.011 Kernbohrung 15 cm in 30 cm**
Schräge Kernbohrung wie vor beschrieben
Bohrdurchmesser  : 15 cm
Bohrtiefe  : 30 cm
Menge: 1,000 Stck

**08.012 Kernbohrung 20 cm in 30 cm**
Schräge Kernbohrung wie vor beschrieben
Bohrdurchmesser  : 20 cm
Bohrtiefe  : 30 cm
Menge: 1,000 Stck

**08.013 Monteurstunden**
Menge: 8,000 Stck

**08.014 Helferstunden**
Menge: 8,000 Stck

### Los 09 (STAHL-) BETONARBEITEN

#### Hauptabschnitt 09.01 Bodenplatte, Fundamente

*Hinweis: Beschreibung Gründung*
Die (Stahl-) Betonarbeiten umfassen i.W.die Herstellung einer Bodenplatte mit umlaufendem Sockel und Aufzugsunterfahrt. Die aufgehenden Bauteile der Geschosse werden bauseits als Holzkonstruktion ausgeführt.
Die Bodenplatte wird als WU- Platte auf umlaufender "Wasserschürze" ausgeführt. Die Wasserschürze wird als WU- Streifenfundament ausgeführt, das mind. 30cm tief in den gewachsenen Boden einbindet. So kann aufstauendes Sickerwasser unter der Bodenplatte vermieden werden.
Der in den Boden einbindende Teil der Wasserschürze wird unbewehrt ausgeführt und gegen Erdreich betoniert.
Im nächsten Arbeitsschritt wird der geschalte Stahlbetonteil aufgesetzt. Alle Durchdringungen (z.B. Leitungen) durch die Wasserschürze sind druckwasserdicht herzustellen.

*Hinweis: WASSERSCHÜRZE*

**09.01.001 Ortbeton Wasserschürze unbewehrt C30/37 WU D 40cm**
Ortbeton der unbewehrten Tieferführung der Beton- Wasserschürze zur Einbindung in das gewachsene Erdreich (Tiefe > 30cm),
Betonage gegen Erdreich, ohne Schalung,
Normalbeton C 30/37 DIN 1045-2,
mit hohem Wassereindringwiderstand,
Expositionsklasse allseitig XC2, WF,
Dicke 40 cm.
Menge: 13,000 m3
DIN 276-1 2008-12: 331
Leistungsbereiche: 013

**09.01.002 Freilegen Korngerüst Arbeitsfuge 1**
Freilegen des Korngerüstes in der Arbeitsfuge zwischen unbewehrter Beton- Wasserschürze und aufgehender StB- Wasserschürze zum Anschluss nachfolgender Betonierabschnitte,
Aufsichtsbreite ca. 40cm
Menge: 90,000 m
DIN 276-1 2008-12: 331
Leistungsbereiche: 013

**09.01.003 Schalung Wasserschürze zweiseitig H 1 bis 1,5m**
Schalung 2-seitig,
der StB- Wasserschürze/ Streifenfundamente,
Bauteilhöhe über 1,00 bis 1,50m
Fundament-/ Wanddicke 40cm,
Abrechnung je Wandseite,
Randschalung der Bodenplatte in gesonderter Position.
Menge: 160,000 m2
DIN 276-1 2008-12: 322
Leistungsbereiche: 013

**09.01.004 Schalung Wasserschürze zweiseitig H 1,5 bis 2m**
Schalung 2-seitig,
der StB- Wasserschürze/ Streifenfundamente,
Bauteilhöhe über 1,50 bis 2m
Fundament-/ Wanddicke 40cm,
Abrechnung je Wandseite,
Randschalung der Bodenplatte in gesonderter Position.
Menge: 40,000 m2
DIN 276-1 2008-12: 322
Leistungsbereiche: 013

**09.01.005 Schalung Wasserschürze einseitig H 0,5 bis 1m**
Schalung 1-seitig,
der StB- Wasserschürze/ Streifenfundamente,
gegen Bestand Achse 1,
Bauteilhöhe über 0,50 bis 1m
Fundament-/ Wanddicke 40cm,
Abrechnung je Wandseite
Menge: 20,000 m2
DIN 276-1 2008-12: 322
Leistungsbereiche: 013

**09.01.006 Schalung Stirnseite Wasserschürze**
Schalung der freistehenden Wandenden/ Stirnseiten der StB- Wasserschürze/ Streifenfundamente,
Wanddicke 40cm
Menge: 8,000 m
DIN 276-1 2008-12: 322
Leistungsbereiche: 013

**09.01.007 Ortbeton Wasserschürze StB C30/37 WU D 40cm**
Ortbeton WU der StB- Wasserschürze/ Streifenfundamente,
als Stahlbeton, Normalbeton C 30/37 DIN 1045-2,
mit hohem Wassereindringwiderstand,
Expositionsklasse allseitig XC2, WF,
Dicke 40 cm.
Menge: 50,000 m3
DIN 276-1 2008-12: 331
Leistungsbereiche: 013

**09.01.008 Freilegen Korngerüst Arbeitsfuge 2**
Freilegen des Korngerüstes in der Arbeitsfuge zwischen StB- Wasserschürze  und Bodenplatte zum Anschluss nachfolgender Betonierabschnitte,
Aufsichtsbreite ca. 40cm
Menge: 90,000 m
DIN 276-1 2008-12: 331
Leistungsbereiche: 013

**09.01.009 Zulage StB- Wasserschürze Abschnitte L 3m**
Zulage für das Herstellen der StB-Wasserschürze in Achse 1, Abschnitt A-C (parallel Turnhallenwand) in mehreren Arbeitsabschnitten von je max. 3m Länge,
Gesamtlänge ca. 15m
Menge: 1,000 psch
DIN 276-1 2008-12: 331
Leistungsbereiche: 013

**09.01.010 Zulage Wasserschürze unbewehrt Abschnitte L 1m**
Zulage für das Herstellen der unbewehrten Betonwasserschürze in Achse 1, Abschnitt C-D (parallel Geräteraum) in mehreren Arbeitsabschnitten von je max. 1m Länge,
im Pilgerschrittverfahren nach DIN 4123,
Gesamtlänge ca. 5m, in 4 Takten
Menge: 1,000 psch
DIN 276-1 2008-12: 331
Leistungsbereiche: 013

*Hinweis: BODENPLATTE*

**09.01.011 Auffüllung XPS D 290mm**
Auffüllung des verbleibenden Zwischenraumes zwischen auskragender Bodenplatte und Fundamentvorsprung Bestand Turnhalle mit druckfester Wärmedämmung XPS,
Gesamthöhe ca. 29 cm,
Einbaubreite ca. 75 cm
mehrlagig lose einbauen, als ebene Unterlage für Setzungsplatte
Menge: 10,000 m2
DIN 276-1 2008-12: 326
Leistungsbereiche: 013

**09.01.012 Mörtelausgleichsschicht D 2cm**
Mörtelausgleichsschicht zur Egalisierung auf Oberseite des vorstehenden Bestandsfundamentes der Turnhalle aufbringen, als ebener Untergrund zur Verlegung der Setzungsplatte im Bereich Aufzugsschacht,
Dicke ca. 2cm
Menge: 2,000 m2
DIN 276-1 2008-12: 326
Leistungsbereiche: 013

**09.01.013 Setzungsplatte 50mm**
Liefern und fachgerechtes Einbauen einer Setzungsplatte als verlorene Schalung zur kontrollierten Lastfreischaltung durch Wasserbeaufschlagung inkl. Schlauchsystem unter der Bodenplatte,
Einbau entsprechend dem Montagehinweis und des Technisches Datenblatt des Hersteller, inkl. aller Zubehörteile, einschließlich Einweisung durch den Hersteller.

Plattendicke 50mm,
zur Erzeugung eines statischen Hohlraums von 35mm,
Druckfestigkeit der trockenen Platten 100 kN/m²,
nach dem Bewässern ist die Tragfähigkeit der Platten zerstört
Menge: 11,000 m2
DIN 276-1 2008-12: 322
Leistungsbereiche: 013

**09.01.014 Perimeterdämmung Bodenplatte XPS 039 D 60mm 300kPa dh**
Perimeterdämmung unter auskragender Bodenplatte am Übergang zum Bestandsfundament Turnhalle und unter Bodenplatte Aufzugsunterfahrt,
Hartschaum-Platte aus extrudiertem Polystyrol
XPS DIN EN 13164,
mit glatter Oberfläche und umlaufendem Stufenfalz,
Bemessungswert der Wärmeleitfähigkeit 0,039 W/(mK),
Dicke 60 mm,
Anwendungsgebiet DIN 4108-10 PB,
hohe Druckbelastbarkeit - dh, f_c,Nenn = 300 kPa,
gem. Angabe Statik,
liefern und einlagig auf Sauberkeitsschicht bzw. Setzungsplatte verlegen,
zur Lagesicherung im Bereich der Setzungsplatte sind die Dämmplatten mit geeigneten Dübeln unterseitig an der Bodenplatte zu befestigen.
Menge: 15,000 m2
DIN 276-1 2008-12: 326
Leistungsbereiche: 013

**09.01.015 Geotextil RBK 3**
Schicht aus Geotextilien, Vliesstoff,
Geotextilrobustheitsklasse 3,
Überlappungsbreite mind. 20 cm,
unter Schaumglasschotter in Baugrube einbauen
Menge: 400,000 m2
DIN 276-1 2008-12: 321
Leistungsbereiche: 002

**09.01.016 Schaumglasschotter D 30cm**
Lastabtragende Wärmedämmschicht unter Bodenplatte,
aus Schaumglas- Dämmschotter,
kapillarbrechend,
mit Allgemeiner bauaufsichtlicher Zulassung,
Bemessungswert der Druckfestigkeit: fc, Nenn 225 kPa,
Nennwert der Druckfestigkeit: fcd 480 kPa,
Bemessungswert der Wärmeleitfähigkeit max. 0,12 W/(mK),
Korngröße: 16 / 63 mm,
Verdichtungsverhältnis 1,3:1,
Dicke im eingebauten, verdichteten Zustand: 300 mm,
liefern und fachgerecht einbauen.
Der Einbau des Dämmschotters erfolgt maximal bis zu
einer Schütthöhe von 39 cm einlagig (Fertigdicke 30
cm).

Fabrikat der Planung (statische Berechnung):
Fabr: GLAPOR
Typ: GLAPOR SG 600P
Menge: 400,000 m2
DIN 276-1 2008-12: 322
Leistungsbereiche: 013

**09.01.017 Trennlage PE-Folie D 0,5mm**
Trennlage aus PE-Folie Dicke 0,5 mm, 1-lagig,
Stöße überlappen, Breite Überlappung 10 cm,
auf Dämmschichten aller Art.
Menge: 415,000 m2
DIN 276-1 2008-12: 326
Leistungsbereiche: 013

**09.01.018 Ortbeton Sauberkeitsschicht unbewehrt C12/15 D 5cm**
Ortbeton Sauberkeitsschicht, für Bodenplatte,
als unbewehrter Beton, Normalbeton C12/15 DIN 1045-2,
Dicke 5 cm
Einbausituation: auf Schaumglasschotter, unter horizontaler Perimeterdämmung Aufzug
Menge: 410,000 m2
DIN 276-1 2008-12: 326
Leistungsbereiche: 013

**09.01.019 Schalung Bodenpl. H 25-40cm**
Schalung Bodenplatte, als Randschalung,
Dicke der Bodenplatte 25-40 cm.
Menge: 90,000 m
DIN 276-1 2008-12: 324
Leistungsbereiche: 013

**09.01.020 Ortbeton Bodenplatte StB C30/37 WU D 30cm**
Ortbeton WU-Beton Bodenplatte,
Untergrund Dämmschicht,
Untergrund waagerecht, obere Betonfläche waagerecht,
als Stahlbeton, Normalbeton C 30/37 DIN 1045-2,
mit hohem Wassereindringwiderstand,
Expositionsklasse unten/ seitlich XC2, WF,
Dicke 30 cm.
Menge: 440,000 m2
DIN 276-1 2008-12: 324
Leistungsbereiche: 013

**09.01.021 Zulage Ortbeton Bodenpl. StB C30/37 WU D 40cm**
Zulage für die Ausführung der Ortbeton WU-Beton Bodenplatte,
Normalbeton C 30/37 DIN 1045-2, wie vor, jedoch:
für Dicke 40 cm
Menge: 38,000 m2
DIN 276-1 2008-12: 324
Leistungsbereiche: 013

**09.01.022 Ortbeton Bodenpl. Unterfahrt Aufzug StB C30/37 WU D 25cm**
Ortbeton als WU-Beton- Bodenplatte wie vor, jedoch:
Einbau im Bereich des Aufzugsschachtes,
Schachtabmessung ca. 2,30 x 2,45 m
Dicke 25 cm.

Einbauort: Unterfahrt Aufzug
Menge: 6,000 m2
DIN 276-1 2008-12: 324
Leistungsbereiche: 013

**09.01.023 Haustrennwand-Platte MW 20mm**
Haustrennwand-Platten aus Mineralwolle,
Anwendungsgebiet WTH-sh,
Nichtbrennbar, Euroklasse A1 nach DIN EN 13501;
Schmelzpunkt > 1000° C nach DIN 4102-17;
durchgehend wasserabweisend,
Dämmschichtdicke 20 mm,
Einbau als Trennlage/ Weichlage an Achse 1 Turnhallenwand Bestand
Menge: 30,000 m2
DIN 276 2018-12: 335
Leistungsbereiche: 016

**09.01.024 Perimeterdämmung Aufzug senkrecht XPS 035 D 120mm**
Perimeterdämmung senkrecht auf Außenwand des Aufzugsschachtes,
Gesamthöhe bis UK Perimterdämmung unter Bodenplatte Aufzug H ca. 45 cm
Dicke 120 mm,
aus Polystyrol-Hartschaum XPS DIN EN 13164, Bemessungswert der Wärmeleitfähigkeit max. 0,035 W/(mK), Nennwert der Wärmeleitfähigkeit max. 0,034 W/(mK),
Anwendungsgebiet DIN 4108-10 PW,
hohe Druckbelastbarkeit - dh,
glatte Oberfläche mit Stufenfalz,
Wassereinwirkungsklasse W1.1-E (Bodenfeuchte und nichtdrückendes Wasser bei Bodenplatten und erdberührten Wänden),
einlegen in die Schalung, einschl. Befestigung.
Menge: 4,000 m2
DIN 276-1 2008-12: 326
Leistungsbereiche: 013

**09.01.025 Schalung Wand Unterfahrt Aufzug zweiseitig H 10-15cm**
Schalung 2-seitig,
Wände der Aufzugsunterfahrt,
Schalung des "Wandstücks" als Höhenversatz zwischen Bodenplatte EG und Bodenplatte Aufzugsunterfahrt,
Höhe des Zwischenstücks ca. 10-15 cm,
Abrechnung nach lfm, je Wandseite,
Randschalung der Bodenplatte in gesonderter Position.
Menge: 13,000 m
DIN 276-1 2008-12: 322
Leistungsbereiche: 013

**09.01.026 Schalung Wand Unterfahrt Aufzug einseitig H 10-15cm**
Schalung 1-seitig,
Wand der Aufzugsunterfahrt, gegen Bestand Achse 1,
Schalung des "Wandstücks" als Höhenversatz zwischen Bodenplatte EG und Bodenplatte Aufzugsunterfahrt,
Höhe des Zwischenstücks ca. 10-15 cm,
Abrechnung nach lfm, je Wandseite,
Randschalung der Bodenplatte in gesonderter Position.
Menge: 2,000 m
DIN 276-1 2008-12: 322
Leistungsbereiche: 013

**09.01.027 Ortbeton Wand Unterfahrt Aufzug StB C30/37 WU D 30-35cm**
Ortbeton Außenwand als WU-Beton,
obere Betonfläche waagerecht,
als Stahlbeton, Normalbeton C 30/37 DIN 1045-2,
mit hohem Wassereindringwiderstand,
Expositionsklasse unten/ seitlich XC2, WF,
Dicke 30-35 cm.

Einbauort: Aufzugsunterfahrt
Menge: 0,400 m3
DIN 276-1 2008-12: 331
Leistungsbereiche: 013

*Hinweis: SOCKEL*

**09.01.028 Erhöhte Anforderungen Maßhaltigkeit**
Es bestehen erhöhte Anforderungen an die Lage der aufgehenden, tragenden Bauteile, deren Lage im
Grundriss durch die einzubetonierenden Hüllwellrohre vorgegeben werden. Für die Stahlbetonbauteile,
die unmittelbar zum Anschluss der Holzkonstruktion dienen, sind zwischen AN Holzbau und AN Rohbau
eigenverantwortlich Abstimmungen vor Herstellung der Schalung hinsichtlich Toleranzen vorzunehmen.
Die Lagegenauigkeit ist lasergesteuert zu überwachen und insbesondere vor der Fertigung der entsprechenden Bauteile zu kontrollieren. Abweichungen sind zu dokumentieren.
Menge: 1,000 psch

**09.01.029 Schalung Sockelaufkantung zweiseitig H 53cm**
Schalung 2-seitig,
der Sockelaufkantung,
Bauteilhöhe über 0,5 bis 1m (hier: 53cm),
Wanddicke über 15 bis 20cm (hier: 16 und 20cm),
Abrechnung je Wandseite,
Randschalung der Bodenplatte in gesonderter Position.
Menge: 40,000 m2
DIN 276-1 2008-12: 322
Leistungsbereiche: 013

**09.01.030 Schalung Sockelaufkantung zweiseitig H 113cm**
Schalung 2-seitig,
der Sockelaufkantung,
Bauteilhöhe über 1 bis 1,5m (hier: 1,13m),
Wanddicke über 15 bis 20cm (hier: 16 und 20cm),
Abrechnung je Wandseite,
Randschalung der Bodenplatte in gesonderter Position.
Menge: 38,000 m2
DIN 276-1 2008-12: 322
Leistungsbereiche: 013

**09.01.031 Schalung Sockelaufkantung einseitig H 53cm**
Schalung 1-seitig,
der Sockelaufkantung, gegen Bestand Achse 1,
Bauteilhöhe über 0,5 bis 1m (hier: 53cm),
Wanddicke über 15 bis 20cm (hier: 20cm),
Abrechnung je Wandseite.
Menge: 8,000 m2
DIN 276-1 2008-12: 322
Leistungsbereiche: 013

**09.01.032 Schalung Stirnseite Sockelaufkantung**
Schalung der freistehenden Wandenden/ Stirnseiten der Sockelaufkantung,
Wanddicke über 15 bis 20cm
Menge: 10,000 m
DIN 276-1 2008-12: 322
Leistungsbereiche: 013

**09.01.033 Ortbeton Sockelaufkantung Stahlbeton C30/37 D 16-20cm**
Ortbeton der Sockelaufkantung,
als Stahlbeton, Normalbeton C 30/37 DIN 1045-2,
Dicke 16-20cm
Menge: 8,000 m3
DIN 276-1 2008-12: 331
Leistungsbereiche: 013

**09.01.034 Abdichtung Bodenplatte/ Sockel vertikal W2.1-E PMBC**
Abdichtung erdberührter Bodenplatten DIN 18533-1 und DIN 18533-3, hier: vertikale Abdichtung der Stirnseite der WU-Bodenplatte und der Sockelaufkantung,
Wassereinwirkungsklasse W2.1-E (mäßige Einwirkung von drückendem Wasser bis 3 m Eintauchtiefe),
Rissüberbrückungsklasse RÜ3-E,
geeignet für die Herstellung des Übergangs zu Bauteilen aus Beton mit hohem Wassereindringwiderstand,
mit kunststoffmodifizierter Bitumen-Dickbeschichtung (PMBC), Mindesttrockenschichtdicke 4 mm, 2-schichtig, im Spachtelverfahren aufbringen, einschl. Verstärkungseinlage, Grundierung des Betonuntergrundes gem. Herstellervorgabe,
Abdichtungshöhe ca. 25 bis 140 cm,
Dokumentation der Schichtdickenkontrolle (Anzahl, Lage, Ergebnis), des Materialverbrauchs sowie der Durchtrocknungsprüfung
Menge: 65,000 m2
DIN 276-1 2008-12: 331
Leistungsbereiche: 018

**09.01.035 Perimeterdämmung Sockel senkrecht XPS 035 D 120mm**
Perimeterdämmung senkrecht auf Stirnseite der Bodenplatte, Sockelaufkantung und Fundamentaußenseite,
Höhe ca. 75-180 cm,
Dicke 120 mm,
aus Polystyrol-Hartschaum XPS DIN EN 13164, Bemessungswert der Wärmeleitfähigkeit max. 0,035 W/(mK), Nennwert der Wärmeleitfähigkeit max. 0,034 W/(mK),
Anwendungsgebiet DIN 4108-10 PW,
hohe Druckbelastbarkeit - dh,
glatte Oberfläche mit Stufenfalz,
Untergrund in gesonderter Position mit PMBC abgedichtet nach
Wassereinwirkungsklasse W2.1-E (mäßige Einwirkung von drückendem Wasser bis 3 m Eintauchtiefe),
mit für Anwendung in Bereichen mit drückendem Wasser
(W2.1-E) geeignetem Dämmstoffkleber nach Herstellerangabe einlagig anbringen,
Kleber vollflächig in ausreichender Dicke auf die Dämmplatten und erforderlichenfalls auf den Untergrund auftragen, um ein Hinterlaufen der Dämmung mit Wasser zu vermeiden,
die seitlichen Plattenränder sind umlaufend durch Verspachteln mit Kleber vor dem Eindringen von Wasser zu schützen.
Menge: 100,000 m2
DIN 276-1 2008-12: 326
Leistungsbereiche: 013

**09.01.036 Perimeterdämmung Bestand senkrecht XPS 035 D 100mm**
Perimeterdämmung senkrecht, auf der Außenseite der Bestandsfundamente der Turnhalle mechanisch befestigen,
die Dämmung dient gleichzeitig als verlorene Schalung für die StB- Sockelaufkantung in Achse 1,
Dicke 100 mm, einlagig,
Höhe ca. 35cm,
Oberseite 45° abgeschrägt für bauseitige Hochführung bahnenförmiger Abdichtungen,
aus Polystyrol-Hartschaum XPS DIN EN 13164, Bemessungswert der Wärmeleitfähigkeit max. 0,035 W/(mK), Nennwert der Wärmeleitfähigkeit max. 0,034 W/(mK),
Anwendungsgebiet DIN 4108-10 PW,
hohe Druckbelastbarkeit - dh,
glatte Oberfläche mit Stufenfalz
Menge: 6,000 m2
DIN 276-1 2008-12: 326
Leistungsbereiche: 013

*Hinweis: FUNDAMENTE AUSSENTREPPE*

**09.01.037 Schalung Streifenfundament zweiseitig H 60cm**
Schalung 2-seitig,
der Streifenfundamente,
Bauteilhöhe über 0,5 bis 1m (hier: ca. 60cm),
Fundamentbreite 40cm,
Abrechnung je Fundamentseite
Menge: 7,000 m2
DIN 276-1 2008-12: 322
Leistungsbereiche: 013

**09.01.038 Schalung Streifenfundament zweiseitig H 110cm**
Schalung 2-seitig,
der Streifenfundamente,
Bauteilhöhe über 1 bis 1,50m (hier: ca. 1,10m),
die obersten 30cm bilden eine Sockelaufkantung für die bauseitige Konstruktion der Stahltreppe und bleiben sichtbar,
Fundamentbreite 40cm,
Abrechnung je Fundamentseite
Menge: 15,000 m2
DIN 276-1 2008-12: 322
Leistungsbereiche: 013

**09.01.039 Schalung Streifenfundament einseitig H 60cm**
Schalung 1-seitig,
der Streifenfundamente, Betonage gegen vertikale  Perimeterdämmung der Außenwand Achse 8,
Bauteilhöhe über 0,5 bis 1m (hier: ca. 60cm),
Fundamentbreite 50cm
Menge: 4,000 m2
DIN 276-1 2008-12: 322
Leistungsbereiche: 013

**09.01.040 Ortbeton Streifenfundament Stahlbeton C35/45 D 40cm**
Ortbeton der Streifenfundamente,
als Stahlbeton, Normalbeton C 35/45 DIN 1045-2,
Dicke 40cm
Menge: 6,000 m3
DIN 276-1 2008-12: 331
Leistungsbereiche: 013

*Hinweis: SONSTIGES*

**09.01.041 Zulage Ortbeton C30/37 rezyklierte Gesteinskörnung**
Zulage für das Herstellen aller Ortbetonbauteile aus  Normalbeton C 30/37 DIN 1045-2,
für die  anteilige Verwendung rezyklierter Gesteinskörnung,
RC-Beton ist mit max. zulässigem Anteil an rezyklierter Gesteinskörnung gemäß DAfStb-Richtlinie "Beton mit rezyklierter Gesteinskörnung" herzustellen.
Menge: 215,000 m3
DIN 276-1 2008-12: 324
Leistungsbereiche: 013

**09.01.042 Überwachung Betoneinbau Überwachungsklasse 2**
Überwachung des Einbaus von Beton der Überwachungsklasse 2 DIN 1045-3 (hier: C30/37, WU) durch eine anerkannte Überwachungsstelle.
Menge: 1,000 St
DIN 276 2018-12: 390
Leistungsbereiche: 013

#### Hauptabschnitt 09.02 Bewehrung, Einbauteile

**09.02.001 Betonstabstahl BSt 500 S (B) alle Durchmesser**
Bewehrung aus Betonstabstahl BSt 500 S (B) DIN 488-1, DIN 488-2, alle Durchmesser, alle Längen, einschließlich sämtlicher Zuschnitte, Biegeformen (Stecker, Abstandhalter in Hutform, etc.), Biegeradien.
Menge: 19500,000 kg
DIN 276-1 2008-12: 322
Leistungsbereiche: 013

**09.02.002 Hüllwellrohr D 160mm L 300mm**
Hüllwellrohr, rund,
Durchmesser 160mm,
Länge 30mm,
liefern und einbauen
Menge: 8,000 St
DIN 276-1 2008-12: 322
Leistungsbereiche: 013

**09.02.003 Klemmfugenband**
Innenliegendes Klemmfugenband nach DIN 18541-2,
inkl. Zubehör gemäß allgemein bauaufsichtlichen Prüfzeugnis (abP) liefern und unter Beachtung der Herstellerangaben einbauen,
gem. Detail Statik zum Anschluß von Ortbetonbauteilen an den Bestand (Turnhalle),
Leitangaben:
Gesamtbreite a1/a2= ca. 179/170 mm
Dehnteilbreite b= ca. 95 mm
Dicke c= ca. 5 mm,
Dichtteilbreite s= ca. 75 mm,
zulässiger Wasserdruck 0,6 bar

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Menge: 4,000 m
DIN 276-1 2008-12: 322
Leistungsbereiche: 013

**09.02.004 Fugenblech Bodenplatte/ Wand H167 mm**
Beschichtetes Fugenblech zur Abdichtung von horizontalen und vertikalen Arbeitsfugen gegen drückendes und nicht drückendes Wasser von außen, mit Verwendbarkeitsnachweis (abP),
liefern und unter Beachtung der Herstellerangaben und allgemeinem bauaufsichtlichem Prüfzeugnis einbauen.

Blechbreite: 167mm
Mindesteinbindetiefe: 30mm
Normstrich zur visuellen Einbaukontrolle

Lieferung einschließlich aller erforderlichen Befestigungsmittel, Formstücke, etc.

Einbausituation: Aufzugsunterfahrt Übergang Bodenplatte/ Wand
Menge: 9,000 m
DIN 276-1 2008-12: 322
Leistungsbereiche: 013

#### Hauptabschnitt 09.03 Einbauteile ELT

**09.03.001 Einsparten Hauseinführung DN150**
Gebäudeeinführungssystem Druckwasserdicht
zum Einbetonieren in die Bodenplatte, Einspartenhauseinführungsset für Gebäude ohne Keller.
Zweifach-Reihen-Variante mit Aufstellvorrichtung zur Fixierung, variabler Höhenanpassung an Fertigfußboden, biegefestest Rohr mit Mindestbiegeradius 650mm.

Inkl. Flansch zur Einbindung in Bodenbeschichtung bzw. Abdichtungsbahn auf Rohboden.

Inkl. Systemdeckel mit Schlauchadapter zur Anbindung eines DN150 Kabelschutzrohrs.

Inkl. Dichteinsatz, Druckwasserdicht, zur Einführung von ein oder mehreren Kabeln, Einspartenhauseinführungsset für Gebäude ohne Keller.

Bodenaufbau  : ca. 230 mm
Rohrdurchmesser  : DN150

angebotenes
Fabrikat/ Typ  :

........................................
Menge: 2,000 Stck

**09.03.002 Kabelschutzrohr DN 150**
Kabelschutzrohr
zum Anschluss an vorher beschriebener Gebäudeeinführung
aus Polyethylen, hart (PE HD) nach DIN 4033, wasserdicht, außen gewellt, innen glatt,
für die Verlegung unterhalb der Bodenplatte
in ca. 1,00 m Tiefe. Inkl. Abstandshaltern Verbindungsmuffen, Bögen etc. sowie eingezogenem Zugdraht verlegen

Nenngröße  : DN 150
Menge: 10,000 m

**09.03.003 Einsparten Hauseinführung DN75**
Gebäudeeinführungssystem Druckwasserdicht
zum Einbetonieren in die Bodenplatte, Einspartenhauseinführungsset für Gebäude ohne Keller.
Einfach-Reihen-Variante mit Aufstellvorrichtung zur Fixierung, variabler Höhenanpassung an Fertigfußboden.

Inkl. Dichteinsatz, Druckwasserdicht, zur Einführung von ein oder mehreren Kabeln,

Inkl. Anschluss eines Kabelschutzrohrs nach
DIN 4033, wasserdicht, außen gewellt, innen glatt.

Bodenaufbau  : ca. 230 mm
Rohrdurchmesser  : 75mm
Länge Rohr  : 10 m

angebotenes
Fabrikat/ Typ  :

........................................
Menge: 1,000 Stck

**09.03.004 Mauerkragen für Rohr DN75**
Mauerkragen für Rohr DN75

zur druckwasserdichten Durchführung von Kabelschutzrohren, zum Einbetonieren.
Inkl. Spannbänder und Spannschlösser.

Liefern und betriebsfertig Montieren.
Menge: 1,000 Stck

**09.03.005 Kabelschutzrohr DN 75**
Kabelschutzrohr
zum Anschluss an Kabelschutzrohr DN75 von Einsparten Hauseinführung DN75, aus Polyethylen, hart (PE HD) nach DIN 4033, wasserdicht, außen gewellt, innen glatt,
für die Verlegung in Kabelgraben 100 cm Tiefe. Inkl. Abstandshaltern Verbindungsmuffen, Bögen etc. sowie eingezogenem Zugdraht verlegen

Nenngröße  : DN 75
Menge: 20,000 m

### Los 10 BESTAND

#### Hauptabschnitt 10.01 Turnhalle Bestand

*Hinweis: Hinweis Arbeits- und Schutzgerüste*
Auf-, Um-, und Abbauen sowie Vorhalten von Arbeits- und Schutzgerüsten, die für die eigene Leistung notwendig sind, gelten gem. VOB Teil C als Nebenleistung.
Sie werden daher hier nicht separat aufgeführt und sind in die EP mit einzukalkulieren.
Die erforderlichen Arbeits-/ Einbauhöhen werden in den Einzelpositionen genannt.

**10.01.001 Besondere Schutzabdeckung Boden Hartfaser**
Besondere ganzflächige Schutzabdeckung von oberflächenfertigen Böden,
hier: Holz- Schwingboden der Turnhalle,
Abdeckung aus Hartfaserplatten,
Fugen und Ränder staubdicht abgeklebt,
herstellen und beseitigen, entsorgen.
Menge: 85,000 m2
DIN 276-1 2008-12: 345
Leistungsbereiche: 034

**10.01.002 Besondere Schutzabdeckung Folie**
Besondere ganzflächige Schutzabdeckung von Prallwänden,
Sprossenwänden, Basketballkorb, Befestigungselementen u.dgl. durch Abdeckung aus Folie, Dicke 0,5 mm,
Stöße und Ränder verkleben,
herstellen und beseitigen, entsorgen.
Menge: 150,000 m2
DIN 276-1 2008-12: 345
Leistungsbereiche: 034

**10.01.003 Ausbau, Entsorgung Holzfenster 200 x 85 cm**
Bestehendes Holzfenster Geräteraum, 3-teilig,
Abmessung B x H ca. 200 x 85cm,
Brüstungshöhe innen ca. 1,40m,
Brüstungshöhe außen ca. 2,30m,
inkl. Fensterbänke innen und außen
fachgerecht ausbauen und entsorgen
Menge: 1,000 St
DIN 276-1 2008-12: 394
Leistungsbereiche: 084

**10.01.004 Ausbau, Entsorgung Fenstergitter 200 x 150 cm**
Bestehende Fenstergitter aus Drahtgitter in Rahmen,
vor Fensteröffnungen der Turnhalle,
Abmessung B x H ca. 200 x 150cm,
Brüstungshöhe innen ca. 4,00m,
Brüstungshöhe außen ca. 5,00m,
inkl. Rahmen und 4 Befestigungspunkten
fachgerecht ausbauen und entsorgen
Menge: 5,000 St
DIN 276-1 2008-12: 394
Leistungsbereiche: 084

**10.01.005 Ausbau, Entsorgung Profilbauglas- Fenster 200 x 150 cm**
Bestehende Fensterfüllung aus Profilbauglas der Turnhalle,
Abmessung B x H ca. 200 x 150cm,
Brüstungshöhe innen ca. 4,00m,
Brüstungshöhe außen ca. 5,00m,
inkl. Rahmen und Fensterbänken innen und außen
fachgerecht ausbauen und entsorgen

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Menge: 5,000 St
DIN 276-1 2008-12: 394
Leistungsbereiche: 084

**10.01.006 Teilabbruch Dachvorsprung StB Geräteraum**
Dachvorsprung des Geräteraums zurückbauen, entsorgen,
Stahlbetondecke, Dicke ca. 10-15cm,
Auskragung Tiefe ca. 40cm,
bündig an der Außenwand abtrennen durch Schneiden,
Gesamtlänge ca. 5,50m,
Arbeitshöhe/ Oberkante Dach Bestand ca. 4m über GOK
Menge: 2,200 m2
DIN 276-1 2008-12: 394

**10.01.007 Teilabbruch Dachvorsprung StB Turnhalle**
Dachvorsprung der Turnhalle zurückbauen, entsorgen,
Stahlbetondecke, Dicke ca. 10-15cm,
Auskragung Tiefe ca. 50cm,
bündig an der Außenwand abtrennen durch Schneiden,
Gesamtlänge ca. 16m,
Arbeitshöhe/ Oberkante Dach Bestand ca. 7,20m über GOK
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Menge: 8,000 m2
DIN 276-1 2008-12: 394

**10.01.008 Fensteröffnung schließen 200 x 85cm D30cm**
Bestehende Fensteröffnung kraftschlüssig schließen,
Anforderung Brandschutz REI90-M,
Mauerwerk Rohdichteklasse mind. 1,2, Normalmörtel,
Wanddicke gesamt ca. 30cm,
innen und außen bündig zum Bestand verputzt,
Abmessung B x H ca. 200 x 85cm,
Brüstungshöhe innen ca. 1,40m,
Brüstungshöhe außen ca. 2,30m
Menge: 1,000 St
DIN 276-1 2008-12: 394
Leistungsbereiche: 084

**10.01.009 Fensteröffnung schließen 200 x 150cm D38cm**
Bestehende Fensteröffnung kraftschlüssig im Verband mit Bestandsmauerwerk schließen,
Anforderung Brandschutz REI90-M,
Mauerwerk Rohdichteklasse mind. 1,2, Normalmörtel,
Wanddicke gesamt ca. 38cm,
innen bündig zum Bestand verputzt,
Abmessung B x H ca. 200 x 150cm,
Brüstungshöhe innen ca. 4,00m,
Brüstungshöhe außen ca. 5,00m
Menge: 5,000 St
DIN 276-1 2008-12: 394
Leistungsbereiche: 084

**10.01.010 Attika aufmauern D30cm**
Bestehende Außenwand des Geräteraums über Dach führen durch Aufmauern einer Attika auf die StB- Dachfläche,
Mauerwerk Rohdichteklasse mind. 1,2, Normalmörtel,
Wanddicke gesamt ca. 30cm,
Attikahöhe ca. 1,10m,
Gesamtlänge ca. 5,50m,
Arbeitshöhe/ Oberkante Dach Bestand ca. 4m über GOK
Menge: 6,000 m2
DIN 276-1 2008-12: 394
Leistungsbereiche: 084

**10.01.011 Attika aufmauern D38cm**
Bestehende Außenwand der Turnhalle über Dach führen durch Aufmauern einer Attika auf die StB- Dachfläche,
Mauerwerk Rohdichteklasse mind. 1,2, Normalmörtel,
Wanddicke gesamt ca. 38cm,
Attikahöhe ca. 65 cm,
Gesamtlänge ca. 15m,
Arbeitshöhe/ Oberkante Dach Bestand ca. 7,20m über GOK
Menge: 10,000 m2
DIN 276-1 2008-12: 394
Leistungsbereiche: 084

**10.01.012 Schalung Aussparung Ortbetonpfeiler Attika**
2- seitige Schalung für Ortbetonpfeiler in Mauerwerksaussparungen der Attika,
mit rechteckigem Querschnitt,
Schalungshaut für Betonflächen ohne Anforderung,
Höhe der Aussparung bis 1,50 m,
Breite Aussparung ca. 30 cm,
Tiefe Aussparung ca. 30-40cm,
Arbeitshöhe/ Oberkante Dach Bestand ca. 4 bzw. 7,20m über GOK
Menge: 10,000 m
DIN 276-1 2008-12: 351
Leistungsbereiche: 013

**10.01.013 Ortbetonstütze Attika Stahlbeton C30/37**
Ortbetonstütze in Mauerwerksaussparung Attika,
obere Betonfläche waagerecht,
als Stahlbeton, Normalbeton C 30/37 DIN EN 206-1, DIN 1045-2,
inkl. konstruktiver Steckeisen zur Verzahnung mit StB- Decke Bestand und Mauerwerk der Attika,
Querschnittsbreite ca. 30cm,
Querschnittstiefe ca. 30-40cm,
Arbeitshöhe/ Oberkante Dach Bestand ca. 4 bzw. 7,20m über GOK
Menge: 5,000 m
DIN 276-1 2008-12: 351
Leistungsbereiche: 013

#### Hauptabschnitt 10.02 Stundenlohnarbeiten

*Hinweis: Stundenlohnarbeiten*
Für unvorhergesehene Arbeiten zum Anschluß an den Bestand werden nachfolgende Stundenlohnarbeiten angesetzt.
Auf Anordnung des AG zum Nachweis.

Für Stundenlohnarbeiten werden einschl. Wegegelder, Auslösungen und aller sonstigen gesetzlichen und freiwilligen Aufwendungen auf bescheinigtem Nachweis folgende Sätze
berechnet, die unter Beachtung der geltenden preisrechtlichen Vorschriften zu ermitteln sind.

Der Verrechnungssatz für die jeweilige Arbeitskraft umfasst sämtliche Aufwendungen wie Lohn- und Gehaltskosten, Lohn- und Gehaltsnebenkosten, Zuschläge, lohngebundene und lohnabhängige Kosten, sonstige Sozialkosten, Gemeinkosten, Wagnis und Gewinn.

Der Verrechnungssatz für das jeweilige Gerät umfasst sämtliche Aufwendungen für den Betrieb, Gemeinkosten, Wagnis und Gewinn.

**10.02.001 Polierstunden**
Polierstunde, je Stunde
Menge: 10,000 h

**10.02.002 Facharbeiterstunden**
Facharbeiterstunde, je Stunde
Menge: 15,000 h

**10.02.003 Hilfsarbeiterstunden**
Hilfsarbeiterstunden, je Stunde
Menge: 15,000 h

**10.02.004 Kleingeräte**
Kleingeräte, wie z.B. Verdichtungsgerät Rüttelplatte,
Stemmhammer, Flex
Menge: 10,000 h

**10.02.005 Mini-Bagger bis 5 t**
Menge: 5,000 h
